# Gebaeudebetrieb Geb 304 und 313
Angebotsaufforderung (GAEB 90, DA83)
Währung: EUR

## Lufttechnische Anlagen (KGR 430)

### 03 Lufttechnische Anlagen (KGR 430)

*Hinweis*
Lüftungsanlagen

Das Reinigen der Luftein- und -auslässe ist
Leistungsumfang und einzupreisen.

**03.0001 Zuluftanlage RLT 1.1 - 1.4**
Leistung/Volumenstromje Gerät 46.400 m³/h
vier Gerät bestehend aus ca.:

Erzeugung mit
- 1 Stck Jalousieklappe
- 1 Stck Erhitzer 32 kW
- 1 Stück Filter 16 TF F7 592x592x600
- 1 Stck Kühler 228 kW
- 1 Stck Erhitzer 197 kW
- 1 Stck Zuluftventilator mit Frequenzumrichter
- 1 Stck Schalldämpfer
Menge: 1,000 psch

**03.0002 Zu- und Abluftanlage Ebene -02**
Leistung/Volumenstrom: 36.000 m³/h

bestehend aus ca.:
Zentralgerät Zuluft
- 1 Stck Jalousieklappe
- 1 Stck Feinfilterkammer F7 592x592x600
- 1 Stck Wärmerückgewinnung
- 1 Stck Erhitzer
- 1 Stck Zuluftventilator mit Frequenzumrichter
- 1 Stck Schalldämpfer

Zentralgerät Abluft
- 1 Stck Jalousieklappe
- 1 Stck Schalldämpfer
- 1 Stck Filter
- 1 Stck Wärmerückgewinnung
- 1 Stck Ablufventilator mit Frequenzumrichter
- 1 Stck Jalousieklappe
Menge: 1,000 psch

**03.0003 Zu- und Abluftanlage FLGW**
Leistung/Volumenstrom: 36.000 m³/h

bestehend aus ca.:
Zentralgerät Zuluft
- 1 Stck Jalousieklappe
- 1 Stck Feinfilterkammer F7 592x592x600
- 1 Stck Wärmerückgewinnung
- 1 Stck Erhitzer
- 1 Stck Zuluftventilator mit Frequenzumrichter
- 1 Stck Schalldämpfer

Zentralgerät Abluft
- 1 Stck Jalousieklappe
- 1 Stck Schalldämpfer
- 1 Stck Filter
- 1 Stck Wärmerückgewinnung
- 1 Stck Ablufventilator mit Frequenzumrichter
- 1 Stck Jalousieklappe

mit ca. acht Stück Brandschutzklappen
Menge: 1,000 psch

**03.0004 Zuluftanlage Dachgewächshaus 3.1-3.28**
28 Geräte bestehend aus ca.:

Erzeugung mit
- 1 Stck Jalousieklappe
- 1 Stck Ventilator 3000/4500m³/h
- 1 Stück Kassettenfilter Filter G4
- 1 Stck Kühler
- 1 Stck Erhitzer
Menge: 1,000 psch

**03.0005 Abluftanlage allgemein Innenräume; 4.1-4.4**
Leistung/Volumenstrom je Gerät a' 26.400 m³/h
Vier Geräte bestehend aus ca.:

- 1 Stck Jalousieklappe
- 1 Stück Filter G4 592x592x360
- 1 Stck Kühler
- 1 Stck Schalldämpfer
- 1 Stck Ventilator
Menge: 1,000 psch

**03.0006 Abluftanlage Tierhaus 4.5.1-2**
Menge: 1,000 psch

**03.0007 Abluftanlage allgemein Außenräume 4.6-7**
Menge: 1,000 psch

**03.0008 Abluftanlage allgemein Innen 4.8-9**
bestehend aus ca.:
- 1 Stck Jalousieklappe
- 1 Stück Filter F5
- 1 Stck Ventilator
- 1 Stck Kühler
- 1 Stck Schalldämpfer
Menge: 1,000 psch

**03.0009 Abluft Abzüge 5.1-2**
Leistung/Volumenstrom je Gerät 12.800 m³/h
bestehend aus zwei Geräte mit je:
- 1 Stck Jalousieklappe
- 1 Stück Filter 2 TF G4 287x592x360 /
4 TF G4 592x592x360
- 1 Stck Schalldämpfer
- 1 Stck Ventilator
- 1 Stck Kühler
Menge: 1,000 psch

**03.0010 Abluft Abzüge 5.3-4**
Leistung/Volumenstrom je Gerät 24.000 m³/h
bestehend aus zwei Geräte mit je:
- 1 Stck Jalousieklappe
- 1 Stück Filter 9 TF G4 592x592x360
- 1 Stck Schalldämpfer
- 1 Stck Ventilator
- 1 Stck Kühler
Menge: 1,000 psch

**03.0011 Abluft Abzüge Tierhaus 5.5.1-2**
Leistung/Volumenstrom 560 / 1.200 m³/h
bestehend aus zwei Geräte mit je:
- 1 Stck Ventilator TLT Dachventilator
Menge: 1,000 psch

**03.0012 Abluft Abzüge Außenräume 5.6**
Leistung/Volumenstrom 4.380 m³/h
bestehend aus:
- 1 Stck Ventilator TLT Dachventilator
Menge: 1,000 psch

**03.0013 Abluft Abzüge Außenräume 5.7**
Leistung/Volumenstrom 3.780 m³/h
bestehend aus:
- 1 Stck Ventilator TLT Dachventilator
Menge: 1,000 psch

**03.0014 Abluft Abzüge Außenräume 5.8**
Leistung/Volumenstrom 22.000 m³/h
bestehend aus zwei Geräte mit je:
- 1 Stck Jalousieklappe
- 1 Stück Filter G4 287x592x360
- 1 Stck Schalldämpfer
- 1 Stck Ventilator
- 1 Stck Kühler
Menge: 1,000 psch

**03.0015 Abluft Abzüge Reserve 5.9**
Leistung/Volumenstrom 22.000 m³/h
bestehend aus zwei Geräte mit je:
- 1 Stck Jalousieklappe
- 1 Stck Schalldämpfer
- 1 Stck Ventilator
Menge: 1,000 psch

**03.0016 Abluftanlage 6.1 Chemikalienschränke**
Leistung/Volumenstrom: 4.590 m³/h

bestehend aus ca.:
- 1 Stck Ventilator
Menge: 1,000 psch

**03.0017 Abluftanlage 6.2 Chemikalienschränke**
Leistung/Volumenstrom: 4.590 m³/h

bestehend aus ca.:
- 1 Stck Ventilator
Menge: 1,000 psch

**03.0018 Zuluft Lager Chemie und Lösungsmittel 6.3-4**
Leistung/Volumenstrom je Gerät 900 / 1.600 m³/h
bestehend aus zwei Geräte mit je:
- 1 Stck Jalousieklappe
- 1 Stck Filter 1 TF F7 592x592x600
- 1 Stck Erhitzer
- 1 Stck Ventilator
Menge: 1,000 psch

**03.0019 Abluft Schachtabsaugung Aufzug 6.5**
Leistung/Volumenstrom: 1.000 m³/h
bestehend aus ca.:
- 1 Stck Ventilator TLT Rohrventilator
Menge: 1,000 psch

**03.0020 Abluft DGFS 7.1**
Leistung/Volumenstrom: 1.000 m³/h
bestehend aus ca.:
- 1 Stck TLT Ventilator
Menge: 1,000 psch

**03.0021 Abluft DGFS 7.2**
Leistung/Volumenstrom: 650 m³/h
bestehend aus ca.:
- 1 Stck TLT Ventilator
Menge: 1,000 psch

**03.0022 Abluft WC, Bereich A2-A7 9.1**
Leistung/Volumenstrom: 3.210 m³/h
bestehend aus ca.:
- 1 Stck TLT Dachventilator
Menge: 1,000 psch

**03.0023 Abluft WC, Bereich A11-A12 9.2-3**
Leistung/Volumenstrom: 2.570 m³/h
bestehend aus ca.:
- 1 Stck TLT Dachventilator
Menge: 1,000 psch

**03.0024 Abluft WC, Ebene -01 9.4**
Leistung/Volumenstrom: 470 m³/h
bestehend aus ca.:
- 1 Stck TLT Dachventilator
Menge: 1,000 psch

**03.0025 Abluft Putzmittel / ELT Räume 9.5**
Leistung/Volumenstrom: 860 m³/h
bestehend aus ca.:
- 1 Stck TLT Dachventilator
Menge: 1,000 psch

**03.0026 Abluft Nebenflächen 9.6**
Leistung/Volumenstrom: 760 m³/h
bestehend aus ca.:
- 1 Stck TLT Dachventilator
Menge: 1,000 psch

**03.0027 Entlüftung Kältemaschinenraum**
Leistung/Volumenstrom: 2.620 m³/h
bestehend aus ca.:
- 2 Stck Ventilatoren
- 2 Stck Schalldämpfer
- 2 Stck Jalousieklappen
Menge: 1,000 psch

**03.0028 Entrauchung Treppenhäuser 12.1**
Leistung/Volumenstrom je Gerät 20.000 m³/h
vier Treppenhäuse TRH 1 - 4 bestehend aus ca.:
- 1 Stck Ventilator
- 1 Stck Jalousieklappe / Zuluftklappe
- 1 Stck motorisch gesteuerte Lichtkuppel TRH
- 1 Stck Spindel / Zahnstangenantrieb Abströmung TRH
- 1 Stck Hupe/ Leuchte
- 1 Stck Lüftungstaster
- 1 Stck Handbedienschalter
- 1 Stck Rauchmelder
Menge: 1,000 psch

**03.0029 Entrauchung Schulungsräume Nordseite 13.1**
Leistung/Volumenstrom je Gerät:
betrifft drei Räume 3. und 4 Ebene bestehend aus ca.:
- 3 Stck Entrauchungsventilator
Entrauchungsklappen
Motorabsperrklappen
Menge: 1,000 psch

**03.0030 Entrauchung Ebenen -2 bis EG 13.2**
Leistung/Volumenstrom je Gerät:
betrifft 14 Räume bestehend aus ca.:
- 3 Stck Entrauchungsventilator
Entrauchungsklappen
Motorabsperrklappen
Menge: 1,000 psch

**03.0031 Entrauchung Fuge 141-2**
Leistung/Volumenstrom je Gerät 40.000 m³/h:
bestehend aus ca.:
- 3 Stck Entrauchungsventilator
Menge: 1,000 psch

**03.0032 Abluft Isotopenlabore 16.1-3**
Leistung/Volumenstrom je Gerät 1.310 m³/h:
bestehend aus zwei Anlagen mit ca.:
- 1 Stk. TLT Ventilator
- 1 Stk. Filteranlage
Menge: 1,000 psch

**03.0033 24h-Abluft Isotopenlabore 17.1**
Leistung/Volumenstrom je Gerät 2.500 m³/h:
bestehend aus ca.:
- 1 Stk Nestor Ventilator
- 1 Stk. Filteranlage
Menge: 1,000 psch

**03.0034 Abluft Klebetisch 20.1**
Anlage 20 Abluft Klebetisch / Kleinteilespritzstand
Ebene -01
Menge: 1,000 psch

**03.0035 Zuluft Fuge**
Menge: 1,000 psch

**03.0036 Lüftungen Prof. Ito**
Fliegenzuchtraum, Breiküche und Mikroskopie
Menge: 1,000 psch

**03.0037 RLT-Anlage Krios/Talos**
anlage bestehend aus ca.:
- 1 Stück RLT-Anlage 1
Hersteller Fläkt CAIRplus Typ: X2ALAHUE
Zuluft: 1720 m³/h
Abluft: 1520 m³/h
WRG, E-Nacherhitzer, Kühlregister, Kanalrauchmelder,
Jalousinenklappen, Wetterschutzgitter, Lüftungsturm
ZU:
1x Filterklasse: F9 nach EN 779:592x592x600
1x Filterklasse: H13 nach EN 1822:95x595x292
AB:
1x Filterklasse: F7 nach EN 779:592x592x534
- 20 Stück Brandschutzklappen
Hersteller Wildeboer
Typ: FR 90 + Antrieb 24 V
DN100 - DN315
- 6 Stück variable Volumenstromregler
Hersteller Trox
Typ: VVS,MK,
inkl. Regelantrieb 24V
- 2 Stück Abluftventilatoren
1x Abluftventilator Entgasung RR EC 125: 161m³/h
1x Abluftventilator Notentlüftung RR EC 200B: 322m³/h
inkl. Lüftungsventile
- 1 Stück Dampferzeuger Lüftung
Auslegungsgrundlagen
Anzahl Systeme: 1
Kanalbreite: 640 [mm]
Kanalhöhe: 520 [mm]
Gesamter Luftvolumenstrom: 1400 [m3/h]
Luftgeschwindigkeit: 1.17 [m/s]
Luftdruck: 1013 [hPa]
Höhe über Meer: 0 [m]
Luftdichte: 1.20 [kg/m3]
Temperatur Außen/vor Befeuchtung: 20.0 [C°]
Relative Feuchte Außen/vor Befeuchtung: 8 [%]
Absolute Feuchte Außen/vor Befeuchtung: 1.2 [g/kg]
Temperatur Innen/nach Befeuchtung: 20.0 [C°]
Relative Feuchte Innen/nach Befeuchtung: 40 [%]
Absolute Feuchte Innen/nach Befeuchtung: 5.8 [g/kg]
Feuchte Anstieg: 4.6 [g/kg]
Befeuchterleistung (ohne Verlust): 7.76 [kg/h]
Befeuchtungsstrecke: 0.30 [m]
Kollektorlänge: 500 [mm]
Gerätespezifische Daten
Hauptauswahl: RS Visual
Heizspannung: 400V/3
Dampfverteilrohr: Für kurzeBefeuchtungsstrecke OptiSorp
Hindernisart: Normal
Elektrische Leistung: 7.5 [kW]
Nominale Befeuchterleistung: 10.00 [kg/h]
Abstand zum Hindernis: 0.38 [m]
Kondensatverlust: 0.75 [kg/h]
Anzahl der Düsenstöcke: 5
Gesamtgewicht: 44 [kg]
Menge: 1,000 psch

**03.0038 Brandschutzklappen**
Menge: 1286,000 Stck

**03.0039 Volumenstromregler variabel**
Menge: 856,000 Stck

**03.0040 Volumenstromregler konstant**
Menge: 100,000 Stck

**03.0041 Absperrklappen**
Menge: 193,000 Stk.

**03.0042 Laborabzüge**
Anzahl an Digestorien im
1. UG 15 Stk.
EG 16 Stk.
1. OG 15 Stk.
2. OG 20 Stk.
3. OG 26 Stk.
4. OG 21 Stk.
Menge: 113,000 Stck

**03.0043 Rauchwärmeabzüge**
37 Stk. Rauchwärmeabzugsanlagen
a) 3 elektro-mech. RWA-Anlage in der großen und der
kleinen Fuge
- Abluft Dachflächenfenster (RWA im Brandfall
schließen)
- Zuluft Lamellenfenster und Türen mit Drehtürantrieb
R-Zuluft Drehflügel Raum OD01 +OB16
b) 14 elektro-mech. RWA-Anlagen in den Räumen-1B04,
-1E01, 0A01, 0B02, 0B10, 0F02, 0F06, 1F14, 2F14, 3F02,
3F08, 4A01.1, 4F02 +4F08 - RWA-Brandfall offen
c) 20 elektro-mech. RWA-Anlagen in den Räumen1E16,
1E18, 1E20, 1E30, 1E32, 2E10, 2E12, 2E14, 2E16, 3E02,
3E04, 3E06, 3E08, 3E10,3E12, 3E16, 4E02, 4E10, 4E14 -
RWA-Brandfall geschlossen
Menge: 1,000 psch

USt %: 19,00
